# Pflege der öffentl. Grünanlagen & Spielplätze Stadtzentrum
Angebotsaufforderung (GAEB 90, DA83)
Währung: EUR
Auftraggeber: Stadt Bernau bei Berlin Der Bürgermeister Bürgermeisterstraß

## ZWISCHEN STADTMAUER UND BAHNSTRECKE

### 03 ZWISCHEN STADTMAUER UND BAHNSTRECKE

*Hinweis*
Die Nummerierung der Titel ist nicht durchgängig, da
einzelne Objekte in anderen Verträgen gebunden und
damit nicht Teil dieser Ausschreibung sind.

#### 03.02 Goethepark

**03.02.0001 Pflege der Gehölzflächen**
3 Arbeitsgänge zw. März und Ende November
Lockern, Krauten und Jäten der Gehölzflächen, trockene
Triebe abschneiden und entfernen. Flächen von
Wildwuchs, Steinen ab 5cm Durchmesser und sonstigem
Unrat säubern. Das anfallende Material ist fachgerecht
zu entsorgen. Bearbeitungstiefe unter Beachtung der
jeweiligen Pflanzenart, im Mittel 3cm
Anzahl der Arbeitsgänge 3, erster im April/Mai, letzter
im Oktober/November.
Die Gehölzfläche ist 809m² + 8m² Rosen + 30m² Hecke =
847m² groß.
Abrechnung nach geleistetem Arbeitsgang.
Menge: 3,000 St

**03.02.0002 Gehölzschnitt**
1 Arbeitsgang pro 4 Jahre
Alle 4 Jahre soll nach Absprache mit dem AG ein art-
und habitusgerechter Aufbau-, Instandhaltungs- oder
Verjüngungsschnitt erfolgen, wobei auch abgestorbene,
kranke und beschädigte Gehölzteile zu entfernen und zu
entsorgen sind.
Das anfallende Material kann nach Absprache mit dem AG
in die Gehölzflächen gehäckselt werden, oder ist
fachgerecht zu entsorgen.
Menge: 847,000 m2

**03.02.0003 Schnitt der Gehölzränder**
2 Arbeitsgänge
2x im Jahr erfolgt ein art- und habitusgerechter
Gehölzschnitt entlang von Wegen und Spielplatzflächen,
wobei auch abgestorbene, kranke und beschädigte
Gehölzteile zu entfernen und zu entsorgen sind. Das
anfallende Material kann nach Absprache mit dem AG in
die Gehölzflächen gehäckselt werden, oder ist
fachgerecht zu entsorgen.
204 m in Teilstrecken
Abrechnung nach geleistetem Arbeitsgang.
Menge: 2,000 St

**03.02.0004 Heckenschnitt**
2 Arbeitsgänge
Hecken nach Anweisung des AG schneiden. Zeitpunkt je
nach Witterung Juni und September.
Schnitt zweiseitig und oben, einschl. Köpfe.
Anfallendes Schnittgut ist fachgerecht zu entsorgen.
Heckenlänge: 14 m
Abrechnung nach geleistetem Arbeitsgang.
Menge: 2,000 St

**03.02.0005 Laubberäumung Pflanzflächen**
1 Arbeitsgänge
Pflanzflächen vom Laub angrenzender bzw. aufstehender
Bäume beräumen, einmalige Gesamtberäumung :
Ca. Mitte Dezember.
Verbringung des Laubes durch den AN zur Entsorgung.
Fläche: 809m² + 8m² Rosen + 30m² Hecke = 847m²
Abrechnung nach geleistetem Arbeitsgang.
Menge: 1,000 St

**03.02.0006 Gebrauchsrasen mähen**
5 Arbeitsgänge zw. März und Ende November
Gebrauchsrasen mähen auf 3cm. Je nach Witterung und
Wuchshöhe von März bis November 5 Schnitte.
Anfallendes Schnittgut ist vom AN fachgerecht zu
entsorgen.
Fläche: 941m²
Abrechnung nach geleistetem Arbeitsgang.
Menge: 5,000 St

**03.02.0007 Extensivrasenfläche (Wiese) mähen**
1 Arbeitsgang
Extensivrasenfläche, Wiese, Sukzessionsflächen auf 10
cm mähen
Anzahl der Schnitte: 1
ausgewiesene Flächen Anfang bis Mitte September mähen.
Das Mähgut soll erst nach einigen Tagen aufgenommen und
vom AN fachgerecht entsorgt werden.
Fläche: 171 m²
Abrechnung nach geleistetem Arbeitsgang.
Menge: 1,000 St

**03.02.0008 Uferböschung mähen**
1 Arbeitsgang
Uferböschung im Spätwinter bis Ende Februar mähen;
Anzahl der Schnitte: 1
ausgewiesene Fläche mähen.
Anfallendes Schnittgut ist vom AN fachgerecht zu
entsorgen.
Fläche: 97m²
Abrechnung nach geleistetem Arbeitsgang.
Menge: 1,000 St

**03.02.0009 Laubberäumung Rasenflächen und Uferböschung**
2 Arbeitsgänge
Rasenflächen und Uferböschung vom Laub angrenzender
bzw. aufstehender Bäume beräumen, zweimalige
Rasenflächen vom Laub angrenzender bzw. aufstehender
Bäume beräumen, zweimalige Gesamtberäumung :
1. Durchgang mit Beginn des Spätherbstes (Ende Oktober)
2. Durchgang mit Ende des Laubfalls (Mitte Dezember),
Verbringung des Laubes durch den AN zur Entsorgung.
Fläche: 941m² + 97m² = 1.138m²
Abrechnung nach geleistetem Arbeitsgang.
Menge: 2,000 St

**03.02.0010 Laubberäumung befestigte Flächen**
6 Arbeitsgänge
Wege, Treppen, Bankplätze wöchentlich bis 14-tägig bis
Mitte Dezember vom Laub angrenzender bzw. aufstehender
Bäume befreien.
Verbringung des Laubes durch den AN zur Entsorgung.
Fläche: 364m²
Abrechnung nach geleistetem Arbeitsgang.
Menge: 6,000 St

#### 03.03 Parkhaus Waschspüle

**03.03.0001 Pflege der Gehölzflächen**
3 Arbeitsgänge zw. März und Ende November
Lockern, Krauten und Jäten der Gehölzflächen, trockene
Triebe abschneiden und entfernen. Flächen von
Wildwuchs, Steinen ab 5cm Durchmesser und sonstigem
Unrat säubern. Das anfallende Material ist fachgerecht
zu entsorgen. Bearbeitungstiefe unter Beachtung der
jeweiligen Pflanzenart, im Mittel 3cm
Anzahl der Arbeitsgänge 3, erster im April/Mai, letzter
im Oktober/November.
Die Gehölzflächen sind in Summe 12m² groß.
Abrechnung nach geleistetem Arbeitsgang.
Menge: 3,000 St

**03.03.0002 Gehölzschnitt**
1 Arbeitsgang pro 4 Jahre
Alle 4 Jahre soll nach Absprache mit dem AG ein art-
und habitusgerechter Aufbau-, Instandhaltungs- oder
Verjüngungsschnitt erfolgen, wobei auch abgestorbene,
kranke und beschädigte Gehölzteile zu entfernen und zu
entsorgen sind.
Das anfallende Material kann nach Absprache mit dem AG
in die Gehölzflächen gehäckselt werden, oder ist
fachgerecht zu entsorgen.
Anzahl Sträucher bis 1,7m hoch: 12
Abrechnung nach geleistetem Arbeitsgang.
Menge: 1,000 St

**03.03.0003 Heckenschnitt**
2 Arbeitsgänge
Hecken nach Anweisung des AG schneiden. Zeitpunkt je
nach Witterung Juni und September.
Schnitt zweiseitig und oben, einschl. Köpfe.
Anfallendes Schnittgut ist fachgerecht zu entsorgen.
Heckenlänge: 12m²
Abrechnung nach geleistetem Arbeitsgang.
Menge: 2,000 St

**03.03.0004 Laubberäumung Pflanzflächen**
1 Arbeitsgänge
Pflanzflächen vom Laub angrenzender bzw. aufstehender
Bäume beräumen, einmalige Gesamtberäumung :
Ca. Mitte Dezember.
Verbringung des Laubes durch den AN zur Entsorgung.
Fläche: 12m²
Abrechnung nach geleistetem Arbeitsgang.
Menge: 1,000 St

**03.03.0005 Gebrauchsrasen mähen**
5 Arbeitsgänge zw. März und Ende November
Gebrauchsrasen mähen auf 3cm. Je nach Witterung und
Wuchshöhe von März bis November 5 Schnitte.
Anfallendes Schnittgut ist vom AN fachgerecht zu
entsorgen.
Fläche: 572m² Rasen und 87m² Rasengitter = 659m²
Abrechnung nach geleistetem Arbeitsgang.
Menge: 5,000 St

**03.03.0006 Extensivrasenfläche (Wiese) mähen**
1 Arbeitsgang
Extensivrasenfläche, Wiese, Sukzessionsflächen auf 10
cm mähen
Anzahl der Schnitte: 1, Ende September unter Auslassung
des Gehölz- und Pflanzenbestandes mähen. Das Mähgut
soll erst nach 2 Tagen aufgenommen und vom AN
fachgerecht entsorgt werden. Die Fläche ist in 2
Abschnitte zu mähen, der 2. Abschnitt soll 4 Wochen
nach dem ersten Abschnitt gemäht werden.
Fläche: 570 m²
Abrechnung nach geleistetem Arbeitsgang.
Menge: 1,000 St

**03.03.0007 Laubberäumung Rasen- und Wiesenflächen**
2 Arbeitsgänge
Rasen- und Wiesenflächen vom Laub angrenzender bzw.
aufstehender Bäume beräumen, zweimalige Rasenflächen
vom Laub angrenzender bzw. aufstehender Bäume beräumen,
zweimalige Gesamtberäumung :
1. Durchgang mit Beginn des Spätherbstes (Ende Oktober)
2. Durchgang mit Ende des Laubfalls (Mitte Dezember),
Verbringung des Laubes durch den AN zur Entsorgung.
Fläche: 659m² + 570m² = 1.229m²
Abrechnung nach geleistetem Arbeitsgang.
Menge: 2,000 St

#### 03.04 Parkhaus Bahnhof

**03.04.0001 Pflege der Gehölzflächen**
3 Arbeitsgänge zw. März und Ende November
Lockern, Krauten und Jäten der Gehölzflächen, trockene
Triebe abschneiden und entfernen. Flächen von
Wildwuchs, Steinen ab 5cm Durchmesser und sonstigem
Unrat säubern. Das anfallende Material ist fachgerecht
zu entsorgen. Bearbeitungstiefe unter Beachtung der
jeweiligen Pflanzenart, im Mittel 3cm
Anzahl der Arbeitsgänge 3, erster im April/Mai, letzter
im Oktober/November.
Die Gehölzflächen sind 283 m² groß.
Abrechnung nach geleistetem Arbeitsgang.
Menge: 3,000 St

**03.04.0002 Gehölzschnitt**
1 Arbeitsgang pro 4 Jahre
Alle 4 Jahre soll nach Absprache mit dem AG ein art-
und habitusgerechter Aufbau-, Instandhaltungs- oder
Verjüngungsschnitt erfolgen, wobei auch abgestorbene,
kranke und beschädigte Gehölzteile zu entfernen und zu
entsorgen sind.
Das anfallende Material kann nach Absprache mit dem AG
in die Gehölzflächen gehäckselt werden, oder ist
fachgerecht zu entsorgen.
Menge: 283,000 m2

**03.04.0003 Schnitt der Gehölzränder**
2 Arbeitsgänge
2x im Jahr erfolgt ein art- und habitusgerechter
Gehölzschnitt entlang von Wegen und Spielplatzflächen,
wobei auch abgestorbene, kranke und beschädigte
Gehölzteile zu entfernen und zu entsorgen sind. Das
anfallende Material kann nach Absprache mit dem AG in
die Gehölzflächen gehäckselt werden, oder ist
fachgerecht zu entsorgen.
50 m in Teilstrecken
Abrechnung nach geleistetem Arbeitsgang.
Menge: 2,000 St

**03.04.0004 Gebrauchsrasen mähen**
5 Arbeitsgänge zw. März und Ende November
Gebrauchsrasen mähen auf 3cm. Je nach Witterung und
Wuchshöhe von März bis November 5 Schnitte.
Anfallendes Schnittgut ist vom AN fachgerecht zu
entsorgen.
Fläche: 106m²
Abrechnung nach geleistetem Arbeitsgang.
Menge: 5,000 St

**03.04.0005 Laubberäumung Rasenflächen und Uferböschung**
2 Arbeitsgänge
Rasenflächen und Uferböschung vom Laub angrenzender
bzw. aufstehender Bäume beräumen, zweimalige
Rasenflächen vom Laub angrenzender bzw. aufstehender
Bäume beräumen, zweimalige Gesamtberäumung :
1. Durchgang mit Beginn des Spätherbstes (Ende Oktober)
2. Durchgang mit Ende des Laubfalls (Mitte Dezember),
Verbringung des Laubes durch den AN zur Entsorgung.
Fläche: 106m²
Abrechnung nach geleistetem Arbeitsgang.
Menge: 2,000 St

#### 03.06 Breitscheidstraße

**03.06.0001 Pflege der Gehölz- und Rosenflächen**
3 Arbeitsgänge zw. März und Ende November
Lockern, Krauten und Jäten der Gehölz- und
Rosenflächen, trockene Triebe abschneiden und
entfernen. Flächen von Wildwuchs, Steinen ab 5cm
Durchmesser und sonstigem Unrat säubern. Das anfallende
Material ist fachgerecht zu entsorgen.
Bearbeitungstiefe unter Beachtung der jeweiligen
Pflanzenart, im Mittel 3cm
Anzahl der Arbeitsgänge 3, erster im April/Mai, letzter
im Oktober/November.
Die Gehölzflächen sind in Summe 232m² groß.
Abrechnung nach geleistetem Arbeitsgang.
Menge: 3,000 St

**03.06.0002 Gehölzschnitt**
1 Arbeitsgang
1x im Jahr soll nach Absprache mit dem AG ein art- und
habitusgerechter Aufbau-, Instandhaltungs- oder
Verjüngungsschnitt erfolgen, wobei auch abgestorbene,
kranke und beschädigte Gehölzteile zu entfernen und zu
entsorgen sind.
Das anfallende Material kann nach Absprache mit dem AG
in die Gehölzflächen gehäckselt werden, oder ist
fachgerecht zu entsorgen.
Menge: 232,000 m2

**03.06.0003 Pflege des befestigten Streifens um die Baumscheibe**
3 Arbeitsgänge zw. März und Ende November
Befestigte Flächen/ Ränder um die Baumscheibe von
Wildwuchs, Steinen ab 5cm Durchmesser und sonstigem
Unrat säubern. Das anfallende Material ist fachgerecht
zu entsorgen.
Anzahl der Arbeitsgänge 3, erster im April/Mai, letzter
im Oktober/November.
Es sind 30 Baumscheiben, die je ca. 0,5 m umlaufend zu
pflegen sind = 90 m² .
Abrechnung nach geleistetem Arbeitsgang.
Menge: 3,000 St

**03.06.0004 Laubberäumung Pflanzflächen & Streifen um Baumscheibe**
1 Arbeitsgänge
Pflanzflächen vom Laub angrenzender bzw. aufstehender
Bäume beräumen, einmalige Gesamtberäumung :
Ca. Mitte Dezember.
Verbringung des Laubes durch den AN zur Entsorgung.
Fläche: 232m² + 90 m² = 322 m²
Abrechnung nach geleistetem Arbeitsgang.
Menge: 1,000 St

#### 03.07 Feuerwehr Angergang

**03.07.0001 Pflege der Gehölzflächen**
3 Arbeitsgänge zw. März und Ende November
Lockern, Krauten und Jäten der Gehölzflächen, trockene
Triebe abschneiden und entfernen. Flächen von
Wildwuchs, Steinen ab 5cm Durchmesser und sonstigem
Unrat säubern. Das anfallende Material ist fachgerecht
zu entsorgen. Bearbeitungstiefe unter Beachtung der
jeweiligen Pflanzenart, im Mittel 3cm
Anzahl der Arbeitsgänge 3, erster im April/Mai, letzter
im Oktober/November.
Die Gehölzfläche ist 11m² + 134m² Hecke = 145m² groß.
Abrechnung nach geleistetem Arbeitsgang.
Menge: 3,000 St

**03.07.0002 Gehölzschnitt**
1 Arbeitsgang pro 4 Jahre
Alle 4 Jahre soll nach Absprache mit dem AG ein art-
und habitusgerechter Aufbau-, Instandhaltungs- oder
Verjüngungsschnitt erfolgen, wobei auch abgestorbene,
kranke und beschädigte Gehölzteile zu entfernen und zu
entsorgen sind.
Das anfallende Material kann nach Absprache mit dem AG
in die Gehölzflächen gehäckselt werden, oder ist
fachgerecht zu entsorgen.
Menge: 11,000 m2

**03.07.0003 Heckenschnitt**
2 Arbeitsgänge
Hecken nach Anweisung des AG schneiden. Zeitpunkt je
nach Witterung Juni und September.
Schnitt zweiseitig und oben, einschl. Köpfe.
Anfallendes Schnittgut ist fachgerecht zu entsorgen.
Heckenlänge: 87 m
Abrechnung nach geleistetem Arbeitsgang.
Menge: 2,000 St

**03.07.0004 Laubberäumung Pflanzflächen**
1 Arbeitsgänge
Pflanzflächen vom Laub angrenzender bzw. aufstehender
Bäume beräumen, einmalige Gesamtberäumung :
Ca. Mitte Dezember.
Verbringung des Laubes durch den AN zur Entsorgung.
Fläche: 11m² + 134m² Hecke = 145m²
Abrechnung nach geleistetem Arbeitsgang.
Menge: 1,000 St

**03.07.0005 Gebrauchsrasen mähen**
5 Arbeitsgänge zw. März und Ende November
Gebrauchsrasen mähen auf 3cm. Je nach Witterung und
Wuchshöhe von März bis November 5 Schnitte.
Anfallendes Schnittgut ist vom AN fachgerecht zu
entsorgen.
Fläche: 802m²
Abrechnung nach geleistetem Arbeitsgang.
Menge: 5,000 St

**03.07.0006 Staudenknöterich mähen**
5 Arbeitsgänge zw. März und Ende November
Staudenknöterich bodeneben abschneiden. Je nach
Witterung und Wuchshöhe von März bis November 5
Schnitte.
Anfallendes Schnittgut ist vom AN fachgerecht zu
entsorgen.
Fläche: 44 m²
Abrechnung nach geleistetem Arbeitsgang.
Menge: 5,000 St

**03.07.0007 Laubberäumung Rasenflächen und Uferböschung**
2 Arbeitsgänge
Rasenflächen und Uferböschung vom Laub angrenzender
bzw. aufstehender Bäume beräumen, zweimalige
Rasenflächen vom Laub angrenzender bzw. aufstehender
Bäume beräumen, zweimalige Gesamtberäumung :
1. Durchgang mit Beginn des Spätherbstes (Ende Oktober)
2. Durchgang mit Ende des Laubfalls (Mitte Dezember),
Verbringung des Laubes durch den AN zur Entsorgung.
Fläche: 802m² Rasen + 44 m² Staudenknöterich = 846 m²
Abrechnung nach geleistetem Arbeitsgang.
Menge: 2,000 St

USt %: 19,00
